# Los 12 Trockenbauarbeiten
Angebotsaufforderung (GAEB 90, DA83)
Eröffnung: 09.01.26 10:00
Ende der Zuschlagsfrist: 09.02.26
Währung: EUR

## Los 12 Trockenbauarbeiten
Datum: 02.01.26

### 01 Neubau KITA, Wittbrietzener Dorfplatz 7

*Hinweis*
Das Gebäude soll auf dem Grundstück, welches
unmittelbar an den
Dorfplatz in Nachbarschaft des Sommersaals der Gemeinde
und dem Dorfladen grenzt, Wittbrietzener Dorfplatz 7 in
 Beelitz, OT Wittbrietzen
errichtet werden.
Das Grundstück liegt direkt an der öffentlichen Straße.
Die Baustelle des neu zu errichtende Gebäudes ist
direkt von der öffentlichen Straße
zu befahren.
Es soll als eingeschossiger Neubau in Massivbauweise
errichtet werden.
Die Grundrissabmessungen betragen ca. 30x20 m. Das
Gebäude ist nicht unterkellert.
Die Höhe über OK Gelände beträgt 7,5 m.
Eine Lagerung von Materialien auf dem Grundstück ist
nach vorheriger
Abstimmung mit dem Bauherren begrenzt möglich und
kann nur in Verantwortung des AN erfolgen.
Während der Arbeiten ist davon auszugehen, dass die
angrenzenden
Gebäude und Freiflächen genutzt werden. Die
Verkehrssicherheit auf dem Grundstück ist zu gewähren,
und eine Belästigung von Anliegern und
zu vermeiden.
Die Baustellen- und Verkehrssicherheit muß in jedem
Fall
sichergestellt sein.

*Hinweis*
Allgemeine Regelungen des Leistungsverzeichnisses

Alle Positionen beinhalten die fachgerechte Ausführung
der beschriebenen Leistungen, incl. aller
Nebenarbeiten, wenn nicht ausdrücklich anders
beschrieben.

Die fachgerechte Entsorgung aller anfallenden
Materialien aus dem  Rückbau der vorh. Materialien ist
einzukalkulieren. Ggf. sind die Entsorgungsscheine
beizubringen.

Punktfolgen in der Beschreibung des
Leistungsverzeichnisses sind vom Bieter
auszufüllen!

Es muss ein Bautagebuch mit üblichen Eintragungen und
dem Nachweis der entsorgten Materialien geführt
werden.

Der Auftragnehmer hat sich vor Ausführung der Arbeiten
mit den örtlichen Gegebenheiten vertraut zu machen.
Zusätzliche Leistungen sind nur nach Zustimmung durch
den Auftraggeber auszuführen.

Nachtragsleistungen und Bedenken gegen die
Bauausführung sind dem Bauherrn oder dem Objektplaner rechtzeitig und vor Ausführung der
Leistung anzuzeigen und innerhalb von drei
Arbeitstagen durch die Bauleitung oder die
Vertretungen des Bauherrn  bescheinigen
zu lassen.

STUNDENLOHNARBEITEN
Bei Ausführung von Leistungen, die nicht Bestandteil dieses LV`s, aber zur vertraglichen Erfüllung
dienen, und auf Anordnung und mit Zustimmung des
Auftraggebers auszuführen sind, werden die im nachstehenden angebotenen
  V E R R E C H N U N G S S Ä T Z E
gegen Nachweis vergütet.
Anzubieten sind für die jeweilige Arbeitskraft
Verrechungssätze, in denen unaufgegliedert
- Lohn- lohngebundene Kosten
- betriebliche Gemeinkosten
  (einschließlich Fahrkosten zur Baustelle)
enthalten sind.
Zuschläge für Überstunden (Mehrarbeit, Nacht-
Sonn- und Feiertagsarbeit) sind in die
Verrechnungssätze nicht einzubeziehen,
sondert gesondert nachzuweisen.

Auf Stundennachweislisten ist anzugeben:
- Name des Ausführenden
- Datum, Uhrzeit  von-bis
- Art der ausgeführten Leistung
- Stempel und Unterschrift der Firma
- Stempel und Unterschrift des Bauleiters des
  Auftraggebers (Architekt)

Baustelleneinrichtung und -räumung

Die Abnahmepunkte der Medien stehen zu Baubeginn im
Baustellenbereich allen am Bau beteiligten zur
Verfügung.
Der Verbrauch der Medien wird über eine Pauschale
berechnet.
(siehe besondere Vertragsbedingungen).

Alle darüber hinaus gehenden Leistungen für die
Baustelleinrichtungen werden nicht gesondert vergütet.

Die Baustelle ist täglich von grobem Unrat,
Verpackungsmaterial,
Bauresten u. ä. durch die jeweilig tätigen Firmen zu
reinigen.
Unterbleibt die Reinigung durch die Firmen, wird diese
an eine
Fremdfirma übertragen und die Kosten werden anteilig
umgelegt.

Für die Ausführung der Arbeiten gelten
- die VOB / A / B / C
- die BauO  mit VVBauO
- die BbgBO mit VVBbgBO
- die anerkannten Regeln der Technik
- die einschlägigen DIN - Normen
- die Herstellervorschriften
in ihrer jeweils gültigen Fassung.

#### 01.01 Trockenbau

*Hinweis*

**01.01.10 Wärmedämmung, D = 180, 035, zwischen Holzkonstr.**
Wärmedämmung der zwischen der erstellten Holzkonstruktion in Deckenebene (Binderuntergurt) nach der
gültigen
Wärmeschutzverordnung und der DIN 4108 herstellen.
Hierzu sind Steinfaser-Dämmplatten nach
DIN 18165, Baustoffklasse A 1 nach DIN 4102,
fugendicht zwischen der Holzkonstr. einzubauen.

Dämmdicke: 180  mm
Wärmeleitfähigkeitsgruppe: 0,35

Angeb. Fabrikat: ..........................
Menge: 442,000 m2

**01.01.20 Klimamembran, feuchtevariabel,**
ISOVER Vario® KM Duplex UV Klimamembran
liefern und fachgerecht nach Herstellerangaben
verlegen.
An Sparren bzw. Kehlgebälk in Abständen von ca. 20 cm
durch Antackern befestigen, wobei die vlieskaschierte
Folienseite
zum Sparren zeigt.
Material: modifiziertes Polyamid mit Spezialvlies
verstärkt
Brandverhalten: Brandklasse E; EN 13 501 (ohne Abstand
zum Dämmstoff)
variablem Diffusionswiderstand: sd = 0,3 - 5,0 m
Flächengewicht: ca. 80 g/m²
UV-Beständigkeit: 3 Monate direkt, mind. 18 Monate
hinter Verglasung
Längs- und Querüberlappungen (ca. 10 cm) der
Klimamembran
Vario® KM Duplex UV mit dem Klebeband ISOVER Vario® KB
1
oder ISOVER Vario® MultiTape nach Verlegeanleitung
luftundurchlässig verkleben.
Durchdringungen sind mit dem Klebeband ISOVER Vario®
MultiTape oder ISOVER Vario® MultiTape SL abzudichten.

Fabrikat: Isover Vario® KM Duplex UV Klimamembran
oder gleichw.

Angeb. Fabrikat:
................................................
Menge: 442,000 m2

**01.01.30 Gipskarton-Deckenverkleidung, 12,5 mm**
Gipskarton-Plattendecke - waagerecht,
bestehend aus einer am Binderuntergurt
bzw. Ausgleichslattung
direkt befestigten Unterkonstruktion.

Montage mit geeigneten Befestigungsmitteln;
- Bekleidung mit Gipskarton-Feuerschutzplatten
Befestigung an der Unterkonstruktion mit Schnellbauschrauben; Platten-
Fugen und Schraubköpfe malerfertig
verspachtelt;
Nachweis der Zertifizierung ist beizubringen
incl. Unterkonstruktion
Binderuntergurtabstand : 0,85 bis 0,90 m
Feuerwiderstand  :  ohne
Plattendicke:  12,5 mm GK- Platte
Oberflächengüte: Q3
Einbauort: Decke im EG

Angeb. Fabrikat: ..........................
Menge: 72,000 m2

**01.01.40 Freitragende Unterdecke SD59: F 30-A von unten oder von oben,**
Freitragende Unterdecke SD59: F 30-A von unten oder von
 oben,
Spannweite bis 3.490 mm, Deckengewicht = 0,25 kN/m² +
Zusatzlasten
von 0,05 kN/m² = 0,30 kN/m², 2 x 12,5 mm LaFlamm
Freitragende Unterdecke nach DIN 18168-1; direkt
befestigt auf Metall-Unterkonstruktion bestehend aus
Doppel-Tragprofilen.

Unterkonstruktion: Verzinkte Stahlblechprofile nach DIN
EN 14195 bzw. DIN 18182-1.
Erzeugnis: CW 100-Profile x 2 (Profile Steg an Steg
verschraubt)
CW-Profile: Oberseitige Abdeckung aus 120 mm breiten
SINIAT Gipsplatten-Streifen LaMassiv (d = 25 mm).
UW-Wandanschlussprofile: Oberseitige Abdeckung mit 60
mm breiten SINIAT Gipsplatten-Streifen LaMassiv (d = 25
mm).
 Achsabstand Tragprofil (quer) laut DIN 18181: 500 mm
Maximal zulässige Spannweite nach DIN 18168-1: 3.490 mm
Lastklasse bis 0,30 kN/m² + Zusatzlasten nach DIN 18181
Deckengewicht = 0,25 kN/m² + Zusatzlasten von 0,05
kN/m² = 0,30 kN/m²
UW-Wandanschlussprofile werden starr an umliegende
Bauteile angeschlossen.
Die Verankerung erfolgt mit für den jeweiligen
Untergrund geeigneten Verankerungsmitteln.

Abstand der Unterkonstruktion zur Rohdecke: 0,3m
Montagehöhe über Fertigfußboden (FFB): 3,0m
Spannweite: 3,42 m
Einbauort: Hausanschlussraum

Feuerwiderstandsklasse nach DIN 4102-4 / AbP: F 30-A
von unten oder von oben

Mineralfaserdämmstoff nach DIN EN 13162, Schmelzpunkt =
1.000 °C
Dicke = 60 mm, Rohdichte: ca. 40 kg/m³
Baustoffklasse A
Lückenlos und abrutschsicher verlegen
 Beplankung: Einseitig 2 x 12,5 mm SINIAT Gipsplatten
LaFlamm dB, Typ DF laut DIN EN 520 bzw. Typ GKF laut
DIN
18180.
Oberflächengüte: Standardverspachtelung Q2 gemäß IGG,
Merkblatt 2,
mit SINIAT Spachtelmasse PALLAS.

Ausführung nach Herstellervorschrift /
Verwendbarkeitsnachweis

Fabrikat: SINIAT Unterdecke SD59 mit Metall-UK
oder gleichwertig

Angebotenes Fabrikat: ...............................
Menge: 13,000 m2

**01.01.50 Einschubtreppe,Holz,2-tg,gedämmt,70/120**
Bedarfsposition

Einschubtreppe mit Trittstufen und
Treppenwangen, aus Holz, mit
Futterkasten, Lukendeckel mit
umlaufender Dichtung und Geländer sowie
Treppengeländer, in vorhandene
Dachraumöffnung.
Geschosshöhe : ca. 3,20 m
Wärmedurchgangskoeffizient k(W/m2K) : 1,0
Futterkastenhöhe : 25 - 30 cm
Lukenschutzgeländer : Holz
Ausführungsart : 3-teilig
Lukenmaße : 70/120 cm
geforderte Baustoffklasse F30B
Lukendeckel : gefälzt und
wärmegedämmt mit GK- Platte bekleidet
Oberfläche : endbeschichtet, transparent
Fabrikat: Wellhöfer, GutHolz

Angeb. Fabrikat : '..............'
Menge: 1,000 St

*Hinweis*

**01.01.60 OWAcoustruct System S 3a cliq**
OWAcoustuct System S3a cliq
bestehend aus:
OWAcoustruct mit Mineralplatte Sternbild
Bezeichnung: Sichtbares System, herausnehmbar
Serie: OWAlifetime collection
Hersteller: OWA
Einsatz: Deckensystem S3a cliq
Technische Daten:
Verwendbarkeitsnachweis gemäß EU-BauPVO: CE-Kennzeichen
 und Leistungserklärung (DoP).
Mineralplatten nach DIN EN 13964 und DIN 18177.
Luftdurchlässigkeitsklasse:  PM 1
Formaldehydklasse:  FH Klasse 1
Abgabe VOC:  TVOC Klasse 1
Dessin:  Sternbild
Farbe:  weiß, endbehandelt.
Lichtreflexionsgrad:  ca. 88 (ISO 7724-2, ISO
 7724-3).
Abmessung:  625 x 625 mm, einschl.
Anpassplatten.
Baustoffklasse:  A2-s1,d0 nach DIN EN
13501-1 - nicht brennbar.
Dicke:  15 mm.
Kanten:  Kante 6, ringsum
ausgefälzt (Contura)
Schallabsorption:  w = 0,8 (EN ISO 11654)
NRC= 0,80 /ASTM E 1264)
Schalllängsdämmung: Dn,f,w= 31 dB (EN ISO 10848)
Feuchtigkeitsbeständigkeit: bis 95 % RH
Konstruktionskurzbeschreibung entsprechend dem
OWA-Systemblatt S 3  a cliq(Einlegesystem),
OWA-Verlegeanleitung 9801 und DIN EN 13964:
Stahlprofile, verzinkt, Sichtseite matt, weiß
Profilenden gekröpft.
Qualitätsmerkmale der Haupt- und Querschienen:
Spannabhänger Nr. 12/x/X
Abmessung: d= 4 mm
Hauptschiene cliq-24-MR:
Abmessungen: 3750x24x38
Querschiene cliq-24-CT kurz
Abmessungen: 625x24x25

Lieferung und Montage von abgehängten Unterdecken aus
OWAcliq System
mit herausnehmbaren Platten, mit sichtbarer, 24 mm
breiter Metallkonstruktion.

Rasterabmessung:  625 x 625 mm.
Rohdecke:  Untergurt Nagelbrettbinder
bzw. Querlattung aus Holz
OFF-Fußboden bis UK-Unterdecke: Einbauhöhe: 3,00 m

Die Abhängehöhe von UK-Rohdecke bis Rückseite Platte
beträgt 300 mm.

Es dürfen nur bauaufsichtlich zugelassene
Verbindungsmittel verwendet werden.
Befestigungs- und Tragschienenabstände sind nach
OWA-Systemblatt S 3 bzw.
nach Prüfzeugnis exakt einzuhalten.
Die vorgegebenen Anforderungen sind im Auftragsfalle
nachzuweisen.
Ausführung:
Material, Lieferung und abnahmefertige Montage inkl.
Gerüststellung sowie sämtliche
Anpassarbeiten sind nach DIN EN 13964, sowie den für
den Brandschutz gültigen,
einschlägigen europäischen und nationalen Normen,
Vorbemerkungen,
Architekturplänen, Angaben der Bauleitung sowie den
Hersteller-
Verarbeitungsrichtlinien auszuführen.

oder gleichwertig

Angebotenes Fabrikat: .........................
Menge: 320,000 m2

**01.01.70 OWAconstruct -Winkelprofil**
Wandanschlussprofil, passend zum zuvor beschriebenen
Deckensystem
liefern und fachgerecht nach Herstellervorschrift
montieren.
Die Wandanschlüsse bestehen aus weißen Winkelprofilen
OWAconstruct, die in Direktmontage mit
bauaufsichtlich zugelassenen Befestigungsteilen
anzubringen sind.
Abstand der Befestigungen entspr. dem Prüfzeugnis.
In den Ecken sind die Profile sauber auf Gehrung zu
stoßen.

Fabrikat:  OWAconstruct
oder gleichwertig

Angeb. Fabrikat:
.......................................
Menge: 260,000 m

**01.01.80 Aussparung Einbauleuchten, 62,5 * 62,5**
Bedarfsposition

Aussparung für den Einbau von
quadratischen Leuchten herstellen.
Die Unterkonstruktion in diesem Bereich
trennen und an den Endpunkten gesondert
von der Rohdecke abhängen.

Leuchtengröße : 625/625 mm
Menge: 43,000 St

**01.01.90 Aussparung Einbauleuchten, d=215 mm**
Bedarfsposition

Aussparung für den Einbau von
runden Deckenleuchten, Downlith, herstellen.
Die Unterkonstruktion in diesem Bereich
trennen und an den Endpunkten gesondert
von der Rohdecke abhängen.

Leuchtengröße : d=215 mm
Menge: 17,000 St

*Hinweis*

**01.01.100 Wandabsorber, farbig**
Bedarfsposition

OWAconsult collection FreeStyle Wandabsorber
Eigenschaften Wandabsorber

Oberfläche:  Stoffbezug.
Farbe:  farbiger Stoff  nach Wahl des Ag aus
der Kollektion des AN
Abmessung:  FreeStyle Q: 1200 x 1200 x 40 mm.
Dicke:  40 mm
Kanten:  Ringsum scharfkantig, farbiger
Stoffbezug
Schallabsorption:  w = 0,90 / NRC = 0,85 (EN ISO
11654).
Verpackungseinheit pro Paket:

FreeStyle Q:  1 Stück.
Die Montagesets sind im Preis inbegriffen.
Wandmontag 4er Set für FreeStyle Q enthält 4 Stück
Wandkrallen 88 x 52 x 35 x 1,0 mm.
Lieferung und Montage von Wandabsorber Freestyle und
den dazugehörigen Wandkrallen.

Montagekurzbeschreibung:
Die Bohrungen für Wandkrallen sind an der Wand
einzumessen und zu erstellen.
Abstände der Bohrungen untereinander überprüfen.
Die Wandkrallen mit bauaufsichtlich zugelassenen
Befestigungsmitteln an der Wand befestigen.
Wandabsorber FreeStyle ausrichten und auf Wandkralle
aufdrücken.

Sicherheit:
Es dürfen nur bauaufsichtlich zugelassene
Verbindungsmittel verwendet werden.

Ausführung:
Material, Lieferung und abnahmefertige Montage inkl.
Gerüststellung sowie sämtliche
Anpassarbeiten sind nach DIN EN 13964 sowie nach
gültigen, einschlägigen
europäischen und nationalen Normen, Vorbemerkungen,
Architekturplänen, Angaben der Bauleitung sowie den
Hersteller-
Verarbeitungsrichtlinien auszuführen.
Menge: 10,000 St

*Hinweis*

**01.01.110 GK-Montagew.,CW75/125,2x12,5,MW60, F30**
Gipsbauplatten-Montagewand, bestehend
aus:
-  einfachem Ständerwerk aus verzinkten
Stahlprofilen, einschl.
Anschlussdichtung an andere Bauteile
-  beidseitiger Beplankung mit
Gipsfaserplatten, einschl. starrem
Anschluss mit Anspachtelung an andere
Bauteile. Befestigungsmittel
verspachteln als Grundlage für
Malerarbeiten, Fugen kleben oder
spachteln.
-  plattenförmiger Dämmschicht aus
Mineralwolle, dicht und abgleitsicher in
Zwischenraum eingebaut
Profile : CW/UW 75/50(60)/06
Beplankung je Seite : 2 x 12,5 mm GK
Dämmdicke : 60 mm
Mindestrohdichte : 50 kg/m3
Gef. Baustoffkl. Dämmung : A
Schmelzpunkt Dämmung : mind. 1000°C
Schalldämmung : Rw, R 55,9 dB
Gef. Feuerwiderstandskl. : 'F30'
Wanddicke : 125 mm
System: Knauf W112
oder gleichwertig

Angeb. Fabrikat : '..........................'
Menge: 229,000 m2

**01.01.120 100 mm Gipsksarton-Vorsatzschale für Sanitärinst.**
Gipsksarton-Vorsatzschale gemäß ZTV, als Verkleidung
für Sanitärinstallation, Konstruktion aus freistehendem
Metallständerwerk, CW 100/06 Wandabstand ca. 100 mm
Wandhöhe  bis ca  3,00 m
Verfüllung des gesamten Hohlraumes mit Mineralfaserdämmstoff, Baustoffklasse A2-nichtbrennbar,
Mindestrohdichte 30 kg/m3.
Der Dämmstoff ist abgleitsicher einzubauen.
Beplanken der Unterkonstruktion mit Gipskartonfeuchtraumplatten, 2 x12,5 mm, Befestigen mit Schnellbauschrauben.
- Ausschnitte für Installationen, wie
Dosen und Rohddurchführungen
sind im Preis einzurechnen, sie werden
 nicht separat vergütet.
Plattenfugen und Schraubköpfe malerfertig
verspachteln. Fugen sind nach der ersten Lage ebenfalls
zu verspachteln. Herstellerangaben sind zu beachten.
Einbauort: Sanitärräume und Aufenthaltsräume im
Drempelbereich
Höhe ab Rohfußboden: bis 1,40 m
Tiefe: 12,5 bis 22,5 cm
Oberflächengüte: Q3

Angeb. Fabrikat: ...............................
Menge: 28,000 m2

**01.01.130 GK-Montagew.,CW50+50/200,2x12,5MW160,F30**
Gipskartonplatten-Montagewand, bestehend
aus:
-  doppeltem, getrenntem Ständerwerk aus
verzinkten Stahlprofilen, einschl.
Anschlussdichtung an andere Bauteile;
mit weichfedernder Zwischenlage zwischen
den Profilen
-  beidseitiger Beplankung mit
Gipskartonplatten, einschl. starrem
Anschluss mit Anspachtelung an andere
Bauteile. Schraubenköpfe und Fugen
verspachteln, als Grundlage für
Malerarbeiten
-  plattenförmiger Dämmschicht aus
Mineralwolle, dicht und abgleitsicher im
Zwischenraum eingebaut
Mindestrohdichte Dämmung : 50 kg/m3
Anzahl der Dämmlagen : 2
Wandhöhe ab Rohfußboden: '3,5 m'

Profil : CW/UW 2x 50/50(40)/06
Dämmdicke : 160 mm
Beplankung je Seite : 2 x 12,5 mm GK
Gef. Baustoffkl. Dämmung : A
Gef. Feuerwiderstandskl. : F 30 A (gem.
DIN 4102, Teil 4)
Mindestanschlussbreite : 50 mm
Schalldämmung : Rw,R 63 dB, R'wR >=53 dB
Wanddicke : 200 mm
Oberflächengüte: Q3
Angeb. Fabrikat : '.....,......'

Einbauort: Installationstrennwand
Menge: 25,000 m2

**01.01.140 GK-Montagew.,CW50+50/155,2x12,5MW80,F30**
Gipskartonplatten-Montagewand, bestehend
aus:
-  doppeltem, getrenntem Ständerwerk aus
verzinkten Stahlprofilen, einschl.
Anschlussdichtung an andere Bauteile;
mit weichfedernder Zwischenlage zwischen
den Profilen
-  beidseitiger Beplankung mit
Gipskartonplatten, einschl. starrem
Anschluss mit Anspachtelung an andere
Bauteile. Schraubenköpfe und Fugen
verspachteln, als Grundlage für
Malerarbeiten
-  plattenförmiger Dämmschicht aus
Mineralwolle, dicht und abgleitsicher im
Zwischenraum eingebaut
Mindestrohdichte Dämmung : 40 kg/m3
Anzahl der Dämmlagen : 2
Wandhöhe : 'bis 4,2 m'

Profil : CW/UW 2x 50/50(40)/06
Dämmdicke : 80 mm
Beplankung je Seite : 2 x 12,5 mm GK
Gef. Baustoffkl. Dämmung : A
Gef. Feuerwiderstandskl. : F 30 A (gem.
DIN 4102, Teil 4)
Mindestanschlussbreite : 50 mm
Schalldämmung : Rw, R 60 dB
Wanddicke : 155 mm
Oberflächengüte: Q3

Einbauort: Treppenraum

Angeb. Fabrikat : '.....'
Menge: 26,000 m2

**01.01.150 Freistehende Vorsatzschale = 3,65 m, CW 50 (312,5 mm), Bauplatte GKB 1**
W625.de - Freistehende Vorsatzschale = 3,65 m, CW 50
(312,5 mm),
Bauplatte GKB 12,5 mm, MW, 10 dB Delta Rw,heavy, EB 1
Freistehende Vorsatzschale als einseitig beplankte
leichte Trennwand DIN 4103-1,
Einbaubereich 1.
Bewertetes Schalldämm-Maß DIN 4109 Rw,R = 49,2 dB
in Verbindung mit einer Massivwand (350 ± 50 kg/m²),
Schalldämm-Maß Verbesserung DetlaRw,heavy = 10 dB.
Wandhöhe: 3,3 m
(max. zul. Wandhöhe: 3,65 m)
Wanddicke: 72,5 mm
Hohlraumtiefe: = 60 mm
Umlaufende Anschlüsse starr,
vorhandener Befestigungsuntergrund Mauerwerk
Ausführung mit Unterkonstruktion aus verzinkten
Stahlblechprofilen DIN 18182-1,
Metallständer CW 50, Achsabstand 312,5 mm,
Boden und Deckenanschlüsse mit Randprofilen UW 50/40.
Dämmschicht aus Mineralwolle nach DIN EN 13162, Dicke
40 mm,
Baustoffklasse A1, nichtbrennbar nach DIN 4102 und EN
13501-1,
Bemessungswert der Wärmeleitfähigkeit 0,040 W/(m*K),*
längenbezogener Strömungswiderstand AFr nach DIN EN
29053: 5 kPa*s/m²,
einlagig, dicht stoßen, abrutschsicher verlegen,
Produkt: Knauf Insulation Trennwand-Dämmplatte TP 115
oder gleichwertig.
Beplankung aus Gipsplatten DIN 18180 bzw. Typ A EN 520:
 Knauf GKB,
einlagig, Plattendicke 12,5 mm,
Verarbeitung gemäß DIN 18181.
Verspachtelung der Gipsplatten gemäß Merkblatt Nr. 2
des Bundesverbandes der Gipsindustrie e.V.
Qualitätsstufe Q3 Standardverspachtelung,
Verarbeitung gemäß DIN 18181. Die Ausführung erfolgt
unter Verwendung von DIN EN 13963,
Spachtelmaterial Uniflott Typ 4B oder alternativ
Fügenfüller Typ 3B.
Ausführung gemäß Knauf System-Datenblatt W61.de.
System: Knauf Vorsatzschale W625.de

Angebotenes Fabrikat:
.....................................
Menge: 66,000 m2

**01.01.160 Zugale, Anschluss Fensterleibung**
Zugale, Anschluss Fensterleibung
für zuvor beschriebene Vorsatzschale
entsprechend der Detailausführung des Herstellers
mittels GK- Platte
Leibungstiefe: bis 30 cm
Menge: 22,000 m

**01.01.170 Universaltraverse in Montagewänden**
Bedarfsposition

Universaltraverse aus
Holzwerkstoffplatte zwischen die
Stahl-Ständerprofile der Montagewand
mittels verzinkter Stahllaschen und
Blechschrauben befestigen.
Plattenmaterial : wasserfeste
Mehrschicht-Holzwerkstoffplatte
Plattendicke : ca. 25 mm
Plattengröße : ca. 300/600 mm
Konsollast : bis 1,5 kN/m

Einbauort: Befestigung von Hängeschränken u.ä.

Angeb. Fabrikat : '.....'
Menge: 33,000 m

**01.01.180 Abkoffern von Installationstrassen**
bestehend aus  Ständerwerk 30 mm
mittels Gipsfaserplatten zweilagig

Beplankung  = 2 *  12,5 mm

incl. der malerfertigen Verspachtelung und
Anschlußabdichtung
zu angrenzenden bzw. aufgehenden Bauteilen, Q3

Abmessungen: 150/150 - 300/300

Abrechnung erfolgt nach Aufmaß Abwicklung
Menge: 10,000 m2

**01.01.190 Zulage, feuchtraumbeständige Platten**
Bedarfsposition

Zulage zur vorbeschriebenen Position für das Beplanken
mit Gipskarton-Bauplatten DIN 18180,
feuchtraumbeständig; einlagig
Plattendicke 12,5 mm
Menge: 173,000 m2

**01.01.200 Revisionsklappen, Wand, 20/20 cm**
Bedarfsposition

Revisionsklappe in Trockenbauwand
oder Vorsatzschale aus verzinktem Stahlrahmen
und Stahlblechtür.
Größe : 20/20 cm
Dicke Stahlblech : 1 mm
Oberfläche: pulverbeschichtet, weiß

Angeb. Fabrikat : '.................'
Menge: 6,000 St

**01.01.210 Revisionsklappe, abgehäng.Unterd.,30/30 cm**
Bedarfsposition

Revisionsklappe in abgehängter
Unterdecke aus verzinktem Stahlrahmen
und Stahlblechtür.
Größe : 30/30 cm
Dicke Stahlblech : 1 mm
Oberfläche: pulverbeschichtet, weiß

Angeb. Fabrikat : '.................'
Menge: 2,000 St

**01.01.220 Zulage, Verstärkungsprofil, UA 50/75/50x2,Tr.bau**
Zulage für den Einbau von Verstärkungsprofilen
aus Stahlblechprofilen zur Befestigung von
Sanitäreinbauten als Traggerüst im Wandhohlraum,
Werkstoffdicke 2 mm, verzinkt
für wandhängende Lasten bis 1,5 kN/m
Wandlänge; einschl. Boden- und
Deckenanschluss.
Profil : UA 50/75/50 x 2,0 mm
Einbauort: Sanitärräume

Angeb. Fabrikat : '.................................'
Menge: 30,000 m

**01.01.230 Türöffnung 885/ 2010 mm**
Türöffnungen mit Sturzprofil in leichte
GK- Ständerwänden der vorbeschriebenen
Gipskartonständerwände herstellen.
Türanlage: 1-  flügelig
Abmessungen: B x H =ca. 885 x 2010 bez. 2135 mm.
Menge: 2,000 St

**01.01.240 Türöffnung 1010/ 2010 mm**
Türöffnungen mit Sturzprofil in leichte
GK- Ständerwänden der vorbeschriebenen
Gipskartonständerwände herstellen.
Türanlage: 1-  flügelig
Abmessungen: B x H =ca. 1010 x 2010 bzw. 2135 mm.
Menge: 8,000 St

**01.01.250 Zulage Dosenausschnitt**
Schalterdosenausschnitte
als Zulage,
zu vorbeschriebenen Montagewänden etc.,
Durchmesser 'bis 70 mm'.
Menge: 60,000 St

**01.01.260 Zulage Aussparung**
wie vor, jedoch
Aussparungen für Sanitärleitungen
Größe: von  DN 50 bis DN 150

Größen unter DN 50 werden nicht separat
vergütet, sie sind im EP der
Trockenbauwand enthalten.
Menge: 40,000 St

**01.01.270 Schottung, Decke F30**
Schottung der Rohrdurchführung in
Holzbalkendecke in F30 durch Herstellung eines
Brandschutzkoffers L/B/H= 35/ 35/ 30 cm
mit 1* Ridurit an Holzbalkenkonstruktion montieren
und nach bauseitigen Einbau der Brandschutzmanschette mit Beton vergießen.

Einbauort: Decke über HWR
Menge: 6,000 St

**01.01.280 Verfugung, elastisch, Trockenbau**
Bedarfsposition

Elastische Verfugung, einseitig, der
Wandanschlüsse der mit Plattenmaterial
bekleideten Flächen gegen massive
Bauteile, mit Dichtstoff auf
Silikonbasis, einschl. Glätten der Fuge.
Angeb. Fabrikat : '.....'
Menge: 270,000 m

*Hinweis*
Stundenlohnarbeiten, die eventuell anfallen, sind vor
Arbeitsbeginn anzuzeigen und innerhalb von drei
Arbeitstagen bescheinigen zu lassen oder innerhalb
einer Woche an die Bauleitung zu schicken.

Später vorgelegte Rapportzettel können nicht
anerkannt werden.

Meister, Vorarbeiter und Kundendienstmonteure werden
mit den Stundensätzen für Facharbeiter vergütet.
In den Sätzen sind Auslösung sowie sämtliche Zulagen
enthalten.

Alle auf Nachweis auszuführenden Arbeiten werden bis
zur Fertigstellung der Anlage zu diesen Preisen
vergütet, Material wird zu den Angebots-Lieferpreisen
vergütet !

*Hinweis*
Nicht vorhersehbare oder zusätzliche Arbeiten kleineren
Umfangs, die kein Nachtragsangebot rechtfertigen,
werden
nach Regiestunden, incl. aller Nebenkosten und
Wegegelder,
wie folgt verrechnet:

**01.01.290 Helferstunden**
*** Bedarfsposition ohne GB
Menge: 1,000 Std

**01.01.300 Facharbeiterstunden**
*** Bedarfsposition ohne GB
Menge: 1,000 Std

USt %: 18,13
